# A071_56,0-91,4_ERH_bRF_AS08-14_B_Senken
Angebotsaufforderung (GAEB DA XML 3.2, DA83)
Projekt: A-10172-00
Währung: EUR
Vergabeart: Öffentliche Ausschreibung
Ausführungsbeginn: 27.07.2026
Ausführungsende: 29.05.2027
Auftraggeber: Autobahn GmbH des Bundes, Niederlassung Ost (Halle/Saale), AdB-NL Ost, Magdeburger Str.51, 06112 Halle, Magdeburger Str.51, 06112 Halle/Saale, Telefon +49 345 940 997 00, Fax +49 34594099702, E-Mail ost@autobahn.de; DV-Nummer: A1017200204
Erstellt mit: GXML Toolbox V3.3 R20230829, iTWO_64 V25.0.650, 27.04.2026

## Los 4: Markierung A 71 km 55,1 - 71,0
Datum: 23.04.2026
WaGr: 99_99_01

*Hinweis: Ausführung*
A 71 km 55,1  71,0 RF SW; RQ 26; Ausführung 2026
A 71 km 55,1  71,0 RF SGH; RQ 26; Ausführung 2027
A 4 km 171,96 (Mitte AS Jena-Göschwitz)  173,1 (Anfang/Ende Tunnel) RF F und D; RQ 35,5; Ausführung 2026

### Bereich 00 Markierung

#### Abschnitt 00.00 Markierung

**00.00.0001 Einweisung Kolonnenführer des AN**
Örtliche Einweisung des Auftragnehmers einmalig und
unmittelbar vor Durchführung einer Einzelleistung nach
Anordnung des AG.
Arbeitszeit des AN vor Ort. Vergütet wird die Zeit der
Dauer der Einweisung. Der AN hat die Arbeitszeit
nachzuweisen.
An- und Abreise sind in den Einheitspreis der Position
einzurechnen.
Wiederholte Einweisung wegen Wechselns der Mitarbeiter
des AN oder Unterbrechung der Leistung, verursacht
durch den AN, sowie der Stillstand  der Kolonne während
der Einweisung werden nicht vergütet.
Einweisung des Kolonnenführers des AN.
Menge: 10,000 h

**00.00.0002 Einweisung Bauleiter des AN**
Örtliche Einweisung des Auftragnehmers einmalig und
unmittelbar vor Durchführung einer Einzelleistung nach
Anordnung des AG.
Arbeitszeit des AN vor Ort. Vergütet wird die Zeit der
Dauer der Einweisung. Der AN hat die Arbeitszeit
nachzuweisen.
An- und Abreise sind in den Einheitspreis der Position
einzurechnen.
Wiederholte Einweisung wegen Wechselns der Mitarbeiter
des AN oder Unterbrechung der Leistung, verursacht
durch den AN, werden nicht vergütet.
Einweisung des Bauleiters des AN.
Menge: 5,000 h

**00.00.0003 Längsmarkierung entfernen durchg.Fb.begr.*Breite 0,15 m*auf Betondecke Erneuer.d.Mark.*Wasserhochdruck Abf.d. Verw.zuf.**
StL-Nr. 2113100512922201
Längsmarkierung einschl. evtl. Sperrflächenumrandung
entfernen. Abgerechnet wird der entfernte Strich, bei
Doppelstrichen zwei Striche.
Durchgehender Strich als Fahrbahnbegrenzung.
Strichbreite = 0,15 m.
Markierungsstoffart 'überapplizierte Kaltplastik-Agglomeratmarkierung auf Kaltplastik-Agglomeratmarkierung (stochastisch), Schichtdicke bis 7 mm.'

Auf Betondecke.
Entfernen für Erneuerung der Markierung.
Durch Wasserhochdruckverfahren.
Abfall aufnehmen und nach Wahl des AN verwerten.
Menge: 35000,000 m
Leistungsbereichkatalog: 131

**00.00.0004 Längsmarkierung entfernen Leitlinie 1zu2*Breite 0,15 m*auf Betondecke Erneuer.d.Mark.*Wasserhochdruck Abf.d. Verw.zuf.**
StL-Nr. 2113100532922201
Längsmarkierung einschl. evtl. Sperrflächenumrandung
entfernen. Abgerechnet wird der entfernte Strich, bei
Doppelstrichen zwei Striche.
Unterbrochener Strich; Verhältnis Strich/Lücke 1 zu 2
als Leitlinie.
Strichbreite = 0,15 m.
Markierungsstoffart 'überapplizierte Kaltplastik-Agglomeratmarkierung (stochastisch) auf Folienmarkierung, Schichtdicke bis 7 mm.'

Auf Betondecke.
Entfernen für Erneuerung der Markierung.
Durch Wasserhochdruckverfahren.
Abfall aufnehmen und nach Wahl des AN verwerten.
Menge: 13000,000 m

**00.00.0005 Längsmarkierung entfernen durchg.Fb.begr.*Breite 0,30 m*auf Betondecke Erneuer.d.Mark.*Wasserhochdruck Abf.d. Verw.zuf.**
StL-Nr. 2113100514922201
Längsmarkierung einschl. evtl. Sperrflächenumrandung
entfernen. Abgerechnet wird der entfernte Strich, bei
Doppelstrichen zwei Striche.
Durchgehender Strich als Fahrbahnbegrenzung.
Strichbreite = 0,30 m.
Markierungsstoffart 'überapplizierte Kaltplastik-Agglomeratmarkierung auf Kaltplastik-Agglomeratmarkierung (stochastisch), Schichtdicke bis 7 mm.'

Auf Betondecke.
Entfernen für Erneuerung der Markierung.
Durch Wasserhochdruckverfahren.
Abfall aufnehmen und nach Wahl des AN verwerten.
Menge: 35000,000 m

**00.00.0006 Markierungsfläche reinigen**
StL-Nr. 2113111099
Fläche für Markierung reinigen. Kehrgut aufnehmen und
nach Wahl des AN verwerten. Abgerechnet wird die zu
markierende Fläche. Bei Pfeil, Buchstabe, Ziffer, Verkehrsschild, und Piktogramm ergibt sich die Fläche aus
dem kleinsten umschließenden Rechteck.
Reinigung 'der Längsmarkierung mit Wasserhochdruck-verfahren nach Grinding der Fahrbahn. Reinigung mit ca. 500 bis 800 bar. Probereinigung durchführen, Reinigungsgrad / Druck nach Abstimmung und Vorgabe des AG / BÜ. Ein Wasserhochdruckanbau einer Kehrmaschine o.ä. ist hierfür nicht zulässig. Abgerechnet wird die entsprechende Strichbreite der Markierung.'
Menge: 18000,000 m2

**00.00.0007 Markierungsfläche trocknen**
StL-Nr. 21131105
Fläche für Markierung schonend trocknen. Abgerechnet
wird die zu markierende Fläche. Bei Pfeil, Buchstabe,
Ziffer, Verkehrsschild und Piktogramm ergibt sich die
Fläche aus dem kleinsten umschließenden Rechteck.
Menge: 2000,000 m2

**00.00.0008 Längsmarkierung Typ II herstellen durchg.Fb.begr.*Breite 0,15 m mit Vormarkierung Aggl.unregelm.*P 7**
StL-Nr. 2113150512194029
Längsmarkierung Typ II einschl. evtl.
Sperrflächenumrandung als endgültige Markierung herstellen. Abgerechnet wird der markierte Strich, bei
Doppelstrichen zwei Striche.
Durchgehend als Fahrbahnbegrenzung.
Strichbreite = 0,15 m.
Strich mit Vormarkierung.
Markierungssystem aus 'reaktivem Stoff, nicht spritzbar
(Kaltplastikmasse).
Nachtsichtbarkeit = R5 und RW5 im Neuzustand.'

Als Agglomeratmarkierung, unregelmäßig angeordnet.
Verkehrsklasse = P 7.
Markierung auf 'grobstrukturierter Betondecke (Grinding).'‑'
Menge: 35000,000 m

**00.00.0009 Längsmarkierung Typ II herstellen Leitlinie 1 zu 2*Breite 0,15 m mit Vormarkierung Aggl.unregelm.*P 7**
StL-Nr. 2113150532194029
Längsmarkierung Typ II einschl. evtl.
Sperrflächenumrandung als endgültige Markierung herstellen. Abgerechnet wird der markierte Strich, bei
Doppelstrichen zwei Striche.
Unterbrochen; Verhältnis Strich/Lücke 1 zu 2 als Leitlinie.
Strichbreite = 0,15 m.
Strich mit Vormarkierung.
Markierungssystem aus 'reaktivem Stoff, nicht spritzbar
(Kaltplastikmasse).
Nachtsichtbarkeit = R5 und RW5 im Neuzustand.'

Als Agglomeratmarkierung, unregelmäßig angeordnet.
Verkehrsklasse = P 7.
Markierung auf 'grobstrukturierter Betondecke (Grinding).'
Menge: 13000,000 m
Leistungsbereichkatalog: 131

**00.00.0010 Längsmarkierung Typ II herstellen durchg.Fb.begr.*Breite 0,30 m mit Vormarkierung Aggl.unregelm.*P 7**
StL-Nr. 2113150514194029
Längsmarkierung Typ II einschl. evtl.
Sperrflächenumrandung als endgültige Markierung herstellen. Abgerechnet wird der markierte Strich, bei
Doppelstrichen zwei Striche.
Durchgehend als Fahrbahnbegrenzung.
Strichbreite = 0,30 m.
Strich mit Vormarkierung.
Markierungssystem aus 'reaktivem Stoff, nicht spritzbar
(Kaltplastikmasse).
Nachtsichtbarkeit = R5 und RW5 im Neuzustand.'

Als Agglomeratmarkierung, unregelmäßig angeordnet.
Verkehrsklasse = P 7.
Markierung auf 'grobstrukturierter Betondecke (Grinding).'
Menge: 35000,000 m

**00.00.0011 Längsmarkierung Typ II herstellen Blockmark. 1 zu 1*Breite 0,30 m ohne Vormarkier. Aggl.unregelm.*P 7**
StL-Nr. 2113150544294029
Längsmarkierung Typ II einschl. evtl.
Sperrflächenumrandung als endgültige Markierung herstellen. Abgerechnet wird der markierte Strich, bei
Doppelstrichen zwei Striche.
Unterbrochen; Verhältnis Strich/Lücke 1 zu 1 als Fahrbahnbegrenzung (Blockmarkierung).
Strichbreite = 0,30 m.
Strich ohne Vormarkierung.
Markierungssystem aus 'reaktivem Stoff, nicht spritzbar
(Kaltplastikmasse).
Nachtsichtbarkeit = R5 und RW5 im Neuzustand.'

Als Agglomeratmarkierung, unregelmäßig angeordnet.
Verkehrsklasse = P 7.
Markierung auf 'grobstrukturierter Betondecke (Grinding).'
Menge: 2300,000 m
Leistungsbereichkatalog: 131
